# Errichtung eines Multispielfelds in Goßmar
Leistungsbeschreibung (GAEB 90, DA81)
Währung: EUR
Auftraggeber: Gemeinde Heideblick

## Errichtung eines Multispielfelds in Goßm

*Hinweis*
Vorhaben: Errichtung einer Multisportanlage
Goßmar 23 A
15926  Heideblick

Die Gemeinde Heideblick beabsichtigt mit Einsatz von
Fördermitteln, im Ortsteil Goßmar eine Anlage für
sportliche Aktivitäten mit den Maßen 10x20 m zu
errichten. Die Multisportanlage soll eine
Naturrasenoberfläche erhalten. Diese ist aufgrund der
örtlichen Gegebenheiten bereits vorhanden und muss
lediglich angepasst werden. Die Fläche der
Multisportanlage soll umlaufend mit Tiefborden
eingefasst werden, um eine gute Pflege der Rasenflächen
der Anlage zu gewährleisten.

Vor Angebotsabgabe muss sich der Bieter über die
konkreten örtlichen Bedingungen informieren.
Nachforderungen, die aus Unkenntnis der Verhältnisse
entstehen, werden nicht anerkannt.
Vor- Ort- Besichtigungen sind möglich und mit Herrn
Kläge vom Bauamt Heideblick abzustimmen (Tel.: 035454
88160)

Bauwasser und Baustrom wird über das benachbarte
Feuerwehrgebäude zur Verfügung gestellt

Baubedingte Verschmutzungen des gesamten Geländes sind
unaufgefordert sofort zu beseitigen. Wird eine
Reinigung nicht umgehend vorgenommen, behält sich der
AG vor, sie zu Lasten des AN von eine dritten
Unternehmen durchführen zu lassen

Die Erstellung und Abgabe des Angebotes sowie weiterer
Kostenanschläge wird nicht vergütet.

Die in der Leistungsbeschreibung vorgegebenen
Materialien sind grundsätzlich auch zu verarbeiten. Bei
Verwendung anderer Materialien hat der ausführende
Unternehmer in jedem Falle die Gleichwertigkeit des
Produktes mit dem ausgeschriebenen Produkt zu belegen.

Der Anbieter garantiert die Vollständigkeit der
Leistung, d.h. daß alle Fertigungs- und
Montageleistungen, alle Hilfsstoffe und
Hilfsleistungen, alle Schutzmaßnahmen an vorhandenen
Leistungen und Teilen etc. im Falle der
Auftragserteilung zum angebotenen Preis erbracht
werden, auch wenn hiervon einzelne Teile in der
Leistungsbeschreibung nicht oder nicht ausdrücklich
erwähnt sind, die aber nach allgemeiner Praxis und den
allgemein anerkannten Regeln der Technik zu einer
vollständigen Leistung gehören.

### 1 Vorbereiten der Baustelle

**1.01 Baustelleneinrichtung**
Einrichten und Räumen der Baustelle, Vorhalten der
Baustelleneinrichtung für sämtliche in der
Leistungsbeschreibung aufgeführten Leistungen.
Das beinhaltet u. a.:
Alle Aufwendungen für den An- und Abtransport, den Auf-
und Abbau sowie den Betrieb aller zur Durchführung der
vertragsgemäßen Leistungen erforderlichen
Einrichtungen, Maschinen, Geräte, Werkzeuge usw.
Alle benutzten bzw. beeinträchtigten Flächen und Wege
sind entsprechend dem ursprünglichen Gebrauchszustand
wieder herzurichten bzw. Abdeckungen einzurechnen.
Einzurechnen in diese Position sind auch die Kosten für
die Bereitstellung von Lagerflächen, sofern auf dem
Baugrundstück nicht ausreichend Flächen bereitgestellt
werden können.
Menge: 1,000 Psch

**1.02 Bauzaun Stabgitter H=2,00 m**
Bauzaun aufstellen, vorhalten und beseitigen.
Ausführung in Einzelelementen mit verzinktem Stahlrohrrahmen und Vergitterung, mit Standfüßen. Zaunoberkante
über Boden 2,00 m. Abrechnung nach Zaunlänge.
Vorhaltedauer bis 4 Wochen.
Aufstellung / Umsetzung in Abstimmung mit dem AG nach
örtlicher Festlegung.
Menge: 80,000 m

**1.03 Vorhaltung Bauzaun**
*** Bedarfsposition ohne GB
Bauzaun, Verlängerung der Vorhaltung für 1 Woche je m
(nach Erfordernis)
Menge: 80,000 m

**1.04 WC-Kabine**
WC-Kabine für Nutzung der am Bau Beteiligten,
aufstellen und abholen, Vorhalten der WC Kabine
einschlielich wöchentliche Reinigung
Menge: 4,000 Wo

**1.05 Notwendige Absteckung / Bauvermessung ausführen**
Notwendige Absteckung (Schnurgerüst) der zu
errichtenden Multisportanlage gemäß
Genehmigungsunterlagen ausführen
Menge: 1,000 Psch

**1.06 Bestandsschlußvermessung**
Bestandsschlußvermessung durchführen und im .dwg ,.dxf
und .pdf - Format sowie 1x als Papierunterlage an den
AG übergeben
Menge: 1,000 Psch

**1.07 Fotodokumentation**
Erstellung und Übergabe einer digitalen
Fotodokumentation über den gesamten Bauablauf
Menge: 1,000 Psch

**1.08 Verrechnungssatz für Arbeitskraft**
*** Bedarfsposition ohne GB
Verrechnungssatz für Arbeitskraft Baufacharbeiter
Der Verrechnungssatz für die jeweilige Arbeitskraft
umfaßt sämtliche Aufwendungen, insbesondere den
tatsächlichen Lohn einschließlich vermögenswirksamer
Leistungen mit den Zuschlägen für Gemeinkosten
(Sozialkassenbeiträge, Winterbauumlage und dgl.), sowie
Lohn- bzw. Gehaltsnebenkosten und Zuschläge für
Überstunden.

Einsatz und Abrechnung auf besondere Anweisung des
Autraggebers.
Menge: 1,000 h

**1.09 Verrechnungssatz Bagger bis 3,5 t**
*** Bedarfsposition ohne GB
Verrechnungssatz für Baugerät Bagger bis 3,5 t

Der Verrechnungssatz für das Gerät umfaßt sämtliche
Aufwendungen für den Einsatz, insbesondere
Gerätevorhalte- und Betriebsstoffkosten sowie sämtliche
Zuschläge einschließlich der Kosten für das
Bedienungspersonal.
Der Verrechnungssatz gilt für das zum Zeitpunkt des
Abrufes einsatzbereit auf der Baustelle befindliche
Baugerät.
Abgerechnet werden die tatsächlich geleisteten
Arbeitsstunden.
Der Verrechnungssatz ist unter Beachtung der
preisrechtlichen Vorschriften ermittelt. Er gilt
unabhängig von der Anzahl der abgerechneten Stunden.

Einsatz und Abrechnung auf besondere Anweisung des
Autraggebers.
Menge: 1,000 h

**1.10 Verrechnungssatz Radlader bis 1,5m³**
*** Bedarfsposition ohne GB
Verrechnungssatz für Baugerät Radlader bis 1,5m³
Schaufelinhalt.
Der Verrechnungssatz für das Gerät umfaßt sämtliche
Aufwendungen für den Einsatz, insbesondere
Gerätevorhalte- und Betriebsstoffkosten sowie sämtliche
Zuschläge einschließlich der Kosten für das
Bedienungspersonal.
Der Verrechnungssatz gilt für das zum Zeitpunkt des
Abrufes einsatzbereit auf der Baustelle befindliche
Baugerät. Abgerechnet werden die tatsächlich
geleisteten Arbeitsstunden.
Der Verrechnungssatz ist unter Beachtung der
preisrechtlichen Vorschriften ermittelt. Er gilt
unabhängig von der Anzahl der abgerechneten Stunden.

Einsatz und Abrechnung auf besondere Anweisung des
Autraggebers.
Menge: 1,000 h

### 2 Betonarbeiten

**2.01 Fundamente herstellen seitl. Bande**
Fundamente für seitliche Bande des Multispielfeldes und
Volleyballanlage in Erdschalung herstellen, Abschalung
nur im oberen Randbereich, Fundamente nach
EInbauanweisung des Multispielfeldherstellers
Ausführung in Betongüte C 25/30, konstruktiv bewehrt,
Maße: 0,8m x 0,8m x 0,8m, Einbau von Bodenhülsen des
Herstellers, Einbau eines Drainageablaufes
inklusive Entsorgung der verdrängten Erdmassen
Menge: 26,000 St

**2.02 Fundamente herstellen Tore**
Fundamente für Fußballtore des Multispielfeldes in
Erdschalung herstellen, Abschalung nur im oberen
Randbereich, Fundamente nach Einbauanweisung des
Multispielfeldherstellers
Ausführung in Betongüte C 25/30, konstruktiv bewehrt,
Maße: 1,4 m x 0,5m x 0,8m, Einbau von Bodenhülsen des
Herstellers, Einbau eines Drainageablaufes
inklusive Entsorgung der verdrängten Erdmassen
Menge: 2,000 St

### 3 Randeinfassung und Landschaftsbau

**3.01 Tiefbord 8/25 liefern und versetzen**
Tiefbord 8/25 liefern und fachgerecht inBetonbettung
mit Rückenstütze versetzen einschließlich der
erforderlichen Anpassungsschnitte
inkl. der erforderlichen Erdarbeiten und Entsorgung
verdrängter Erdmassen
Menge: 60,000 m

**3.02 Oberboden liefern und einplanieren**
Menge: 2,000 m3

**3.03 Planierungsarbeiten**
Planierungsarbeiten auf der gesamten Bodenfläche des
Multispielfeldes durchführen
Menge: 250,000 m2

**3.04 Rasenansaat**
Rasenansaat /-Nachsaat ohne Fertigstellungs- und
Entwickungspflege
Menge: 250,000 m2

### 4 Multispielanlage

**4.01 Multispielfeldanlage liefern und montieren**
Multifunktionale Spielanlage gem. DIN EN 15312 geprüft
und zertifiziert, Größe 10 m x 20 m (plus Auslage
Bolzplatztore) liefern und inklusive aller
Befestigungspunkte auf oder in vorbereiteten
Punktfundamenten fachgerecht nach Herstellervorgaben
montieren. Benötigte Befestigungsmittel sind in die
Position einzurechnen

Ausstattung Multispielfeldanlage:

- Größe: 10 m Breite, 20 m Länge, umlaufende Gesamthöhe
3 m, Stirnseiten sowie Längsfeld (2,5 m ab jeweilige
Ecke) Erhöhung auf 4 m Gesamthöhe, unterer Bereich
Bande aus Sandwichplatten aus Polyurethan-Hartschaum,
Oberer Bereich als Doppelstabmatten 8/6 (Maschenweite
50/200 mm), feuerverzinkt, Trägerkonstruktion aus
feuerverzinktem Stahl, abgestimmt auf angebotenes
Produkt

- Seitlich eingebautes, zweiflügeliges Eingangstor/Tür
zur Befahrung und Pflege der Anlage, abgstimmt auf
angebotenes Produkt

- Bolzplatztore 3 m breit und 2 m hoch, Rohrkäfig aus
Aluminium oder verzinktem Stahl, in einem Stück
verschweißt, Trägerprofile abgerundet, Tore in die
Anlage integriert, Einbauort: Stirnseiten (10 m) der
Anlage, mit Zugangstür aus Feldsicht einmal links und
einmal rechts

- 2 Basketballkörbe, angebracht an Traversen ( Höhe 3,
05 m) über den Toren zur Aufnahme eines
Basketballkorbes, bestehend aus Basketballzielbrett,
Basketballkorb und Baskettballnetz aus Kettengeflecht,
6 mm stark, feuerverzinkt

- 2 Mehrzweckpfosten, einsteckbar in Bodenhülse,
Bodenhülse in Fundamente Pos. 2.1 eingebaut, aus
Bodenhülse entnehmbar, Einbauort: Mittig in
Längsrichtung, stufenlose Höhenverstellung per Hand,
mit Kurbel arretierbar, innenliegendenr Verstell- und
Spannmechanismus, TÜV-Geprüft nach DIN / EN 1271, inkl.
DVV 1 Prüfzeichen

- Volleyballnetz mit Kevlar-Spannseil, 4mm
Polypropylen, schwarz, knotenlos, Netzlänge 9,50 m,
nur Lieferung und Übergabe an AG

Beispielanlage: Schäper Sportgerätebau, Soccer Court
"Comfort Line Stahl", Variante A

angebotenes
Produkt:...............................................
...............
Menge: 1,000 St

USt %: 19,00
